# Neubau eines Zollamtes
Angebotsaufforderung (GAEB DA XML 3.2, DA83)
Projekt: 13351_D3_0001
Währung: EUR
Nebenangebote zugelassen: ja
Vergabeart: Öffentliche Ausschreibung
Eröffnung: 20.01.2014 09:30:00
Ende der Zuschlagsfrist: 19.02.2014
Abgabeort: SB Lüneburger Heide, Am Exerzierplatz 12-14, 29633 Munster
Ausführungsbeginn: 03.02.2014
Ausführungsende: 13.12.2014
Auftragsnummer: 212 430 31
Auftragsdatum: 06.08.2015
Art der Abnahme: Förmliche Abnahme
AcceptDate: 23.10.2012
Gewährleistungsdauer: 4 Jahre
Auftraggeber: Staatl. Baumanagement Lüneburger Heide, Am Exerzierplatz 12-14, 29633 Munster, D, Ansprechpartner Vergabestelle, Telefon 05192 977-10, Fax 05192 977-190, E-Mail vergabe@sb-lh.niedersachsen.de; DV-Nummer: TG1002KB; Vergabenummer: 12R000208
Erstellt mit: GXML Toolbox V3.3 R20230829, iTWO_64 V25.0.650, 14.10.2026

## 26A50138 Aufzug
Datum: 13.10.2026

*Hinweis: Allgemeine Vorbemerkungen*
Allgemeine Vorbemerkungen Ausschreibungsunterlagen

Grundlage des Angebotes sind die Ausschreibungsunterlagen und die Leistungsbeschreibung des AG.

Der Bieter ist gehalten, die Ausschreibungsunterlagen und Texte auf Vollständigkeit zu überprüfen.

1. Allgemeine Beschreibung der Gesamtmaßnahme

Lage und örtliche Gegebenheiten:
Das Baugrundstück befindet sich im Soltauer Gewerbegebiet Almhöhe und ist durch öffentliche, asphaltierte Verkehrswege direkt erreichbar.
Flächen für Materiallagerung und Baustelleneinrichtung sind prinzipiell auf dem Baugrundstück vorhanden, je nach Baufortschritt können wechselnde oder beengte
Platzsituationen entstehen. Die Baustelleneinrichtung ist immer mit den Fachplanern, dem SiGeKo und der Bauleitung abzustimmen, sowie in einem Plan entsprechend darzustellen.
Es ist keine Werbung auf und an der Baustelle zulässig, jeder Auftragnehmer wird auf dem Bauschild mit Namen, Fachbereich und Adresse aufgelistet werden.

Abmessungen Hauptgebäude:
Breite: 30,50 m; Tiefe: 21,50 m;
Höhen: 3,55 m bis 7,22 m; Attiken bis ca. 8,30 m
überbaute Fläche Hauptgebäude: ca. 465 qm.

Arbeitszeiten
Üblicherweise sind die Arbeitszeiten auf der Baustelle von Mo-Fr von 7-18:00 Uhr. Arbeiten außerhalb dieser Zeiten sind nach Bedarf möglich, bedürfen dann aber der Zustimmung des AG´s, dies gilt insbesondere für Arbeiten am Samstag und Sonntag. Vom AN ist zu berücksichtigen, dass die Arbeiten teilweise nicht durchgängig bzw. nicht aufeinanderfolgend ausgeführt werden können. Dieses ist bei der Kalkulation und bei etwaigem Vorhalten von Material, Personal, Maschinen, Hilfsmittel, Baustelleneinrichtung etc. zu berücksichtigen.

Baugrundstück/ Zugänglichkeit/ Sicherheit
Die Bundesrepublik Deutschland ist Eigentümer der Liegenschaft. Die Zufahrt erfolgt über befestigte Straßen.

Unverzüglich nach Auftragsvergabe hat der AN eine Liste mit folgenden Angaben der beschäftigten Arbeiter beim AG einzureichen:
- Name, Vorname
- Geburtsort, Geburtsdatum
- Ausweisnummer
- Angaben zu KFZ
- Firmenzugehörigkeit

Die Liste ist auf das notwendige Maß zu beschränken.

An das Gebäude angrenzender Baumbestand, Rasenflächen und Pflanzbeete sind zu berücksichtigen und zu schützen bzw. bei Beschädigung wieder in den ursprünglichen Zustand versetzt werden.

Baustelleneinrichtungsfläche
Lagerflächen bzw. Aufstellflächen für die Baustelleneinrichtung werden außerhalb des Gebäudes durch den Bauleiter AG zugewiesen. Aufgrund der umfangreichen Bauarbeiten im Gebäude sind keine Räume für Lagerzwecke bzw. als Tagesunterkünfte und dgl. vorgesehen.
Kurzfristige Lagerung an den Arbeitsbereichen ist möglich, ist jedoch zwingend mit dem Bauleiter AG im Vorfeld abzuklären.
Die Baumaterialien müssen bei Bedarf arbeitstägig angeliefert und verbaut werden.

Baustrom- / Bauwasserversorgung:
Ein zentraler Baustromverteiler wird eingerichtet und für die Nutzung aller Gewerke vorgehalten, der Baustrom wird den Auftragnehmern kostenfrei zur Verfügung gestellt. Weitere Unterverteilungen und Zuleitungen an den jeweiligen Arbeitsplätzen, auch zu Beleuchtungszwecken, sind Sache der Auftragnehmer (AN).
Ein zentraler Bauwasseranschluss wird eingerichtet und für die Nutzung aller Gewerke vorgehalten, das Bauwasser wird den Auftragnehmern kostenfrei zur Verfügung gestellt.

Baustellenreinigung
Die Reinigung und Beräumung der Arbeitsplätze ist ausschließlich Sache der Auftragnehmer und jeweils zum Ende des Arbeitstages vorzunehmen.
Die Baustelle ist besenrein zu hinterlassen. Wird dieser Verpflichtung der Baustellenreinigung nicht nachgekommen, ist der AG berechtigt, sofort die Reinigung und Entsorgung auf Kosten des AN durchführen zu lassen.

Objektüberwachung/ Baubesprechungen, Dokumentation

Bauleitung des Auftragnehmers:
Der Auftragnehmer hat für seine Arbeiten einen deutschsprachigen Projekt- / Bauleiter und eine Aufsichtsperson schriftlich zu benennen.
Der Bauleiter muss ganztägig vor Ort vor Ort sein.
Der Bauleiter AN ist verantwortlich für die Erfüllung der gesetzlichen und behördlichen Verpflichtungen. Er hat die Ausführungen der vertraglichen Leistungen zu leiten, die eigenen Arbeiten mit den anderen am Bau Beteiligten zu koordinieren und für die Ordnung auf seiner Baustelle zu sorgen.

Baubesprechungen:
Reguläre Baubesprechungen als Abstimmungstermine zwischen Bauleitung und den Gewerken finden nach Festlegung durch die Bauleitung AG in der Regel wöchentlich statt. Der AN ist verpflichtet, an den regelmäßig stattfindenden Baubesprechungen, die durch den AG einberufen werden,
teilzunehmen. Der bevollmächtigte Vertreter des AN muss entscheidungsberechtigt sein. Die Teilnahme des AN an den Baubesprechungen ist für den AG kostenfrei.

Gleiches gilt für außerordentliche Baubesprechungen aus besonderen Gründen, die auch kurzfristig einberufen werden können.

Material:
Grundsätzlich sind alle Maße durch den Auftragnehmer eigenverantwortlich vor Ort / am Bau zu nehmen. Abweichungen von den in den Plänen verzeichneten Mengen und Maßen sind der Bauführung unverzüglich mitzuteilen.
Alle vom Auftragnehmer gelieferten Teile sind bezüglich ihrer Abmessungen mit den am Bau gegebenen Örtlichkeiten zu vergleichen. Systembedingte Bauteile, die zum funktionsfähigen Betrieb der Anlage benötigt werden, sind in die Einheitspreise einzukalkulieren.

Bautageberichte
Der AN ist verpflichtet täglich Bautageberichte zu erstellen. Die Berichte sind wöchentlich bei der Bauleitung abzugeben, Wochenberichte werden nicht zugelassen. Das Original und eine Durchschrift verbleiben nach Anerkennung beim AG. Die Bautageberichte müssen alle Angaben enthalten, die für die
Ausführung und Abrechnung von Bedeutung sein können.

Die Leistungen umfassen insbesondere:
- Stellung der Prüfgewichte zur innerbetrieblichen Abnahme sowie der erforderlichen Hilfskräfte;
- Lieferung der Rüsthülsen und leihweise Gestellung der Rüstschuhe;
- Schmiermittel für die Erstinbetriebnahme;
- Grubenset und Grubenabstieg;
- Lieferung und Montage einer Schachtbeleuchtung gemäß EN 81-20 mit Wechselschaltung, schaltbar vom Steuerschrank und Schachtgrube, inklusive Schuko-Steckdose an einer geeigneten - Stelle für jeden Arbeitsbereich;
- Lieferung von Hinweis- und Belastungsschildern, Beschreibung der Aufzugsanlage und der Steuerung, allgemeine Wartungsanleitung und Anlagezeichnungen, einer Handlampe sowie zweier Notentriegelungsschlüssel;
- Entsorgung von Verpackungsmaterialien;
- eine komplette Endreinigung inklusive Schachtraum;
- sämtliche Stahlteile, mit Ausnahme aller funktionsbedingt blanken Flächen, sind mit Korrosionsschutz zu versehen. Beschädigungen sind auszubessern. Alle drehenden Teile erhalten einen Sicherheitsanstrich;
- alle nicht gesondert beschriebenen Leistungen sind in Standardausführung des Auftragnehmers auszuführen;
- Einweisung zweier Aufzugswärter;
der Auftragnehmer übernimmt die Dauer von 3 Monaten ab Abnahme eine kostenfreie Wartung einschließlich Störungsbeseitigung. Zur Wartung gehören die Untersuchung, Einstellung und Schmierung der Ausrüstung. Die Reaktionszeit bei normalen Betriebsstörungen darf maximal 2 Stunden betragen. Alle Unterhaltsarbeiten einschließlich Störungsbeseitigung sind während der normalen täglichen Arbeitszeit auszuführen;
(Achtung: Der genaue Abnahmetermin ist mit einem Vorlauf von ca. 3 Monaten gemeinsam festzulegen. Die Festlegung erfolgt auf Grundlage der dann zu erwartenden Inbetriebnahme des Gebäudes);
- Notrufsystem einschließlich Personenbefreiung und Monteurbereitschaft, für den Zeitraum der kostenlosen Wartung ab Meldung der Abnahmebereitschaft. Das Notrufsystem hat in einer ständig besetzten Notrufzentrale aufgeschaltet zu sein;

Die für die Errichtung der Aufzugsanlagen relevanten  Vorschriften in ihrer jeweils gültigen Fassung sind zu beachten. Dabei handelt es sich unter anderem um Folgende:

- Betriebssicherheitsverordnung (BetrSichV)
- EN 81-20 "Personen- und Lastenaufzüge"
- EN 81-50 "Konstruktionsregeln, Berechnungen und Prüfungen von Aufzugskomponenten"
- Landesbauordnung Niedersachsen;
- VDE- sowie DIN-Bestimmungen für Materialien, Konstruktion und Geräte; insbesondere allen Teilen den Forderungen der EN 12015/12016
- Schallschutz im Hochbau, VDI 2566 und DIN 4109;

*Hinweis: Technische Baubeschreibung*
Baubeschreibung

Das Leistungsverzeichnis umfasst Arbeiten an
der Fahrstuhlanlage.

Das Gebäude verfügt über eine vorgelagerte Freifläche die als Baustelleneinrichtungsfläche genutzt werden kann.

Die Arbeiten sind detailliert mit der Bauleitung und mit den an der Baumaßnahme beteiligten Gewerken abzustimmen. Dies ist in der Angebotskalkulation angemessen zu berücksichtigen.
Der Leistungsumfang der ausgeschriebenen Betriebstechnik ist aus dem Leistungsverzeichnis ersichtlich. Vor jedem Titel sind die technischen Anlagen und die auszuführenden Arbeiten beschrieben. Diese Hinweise sind bezüglich der Angebotskalkulation wichtig und entsprechend zu berücksichtigen.

Besondere Hinweise
Sollten Unklarheiten und Differenzen im laufenden Vergabeverfahren auftreten, so sind diese vom Bieter in Form von Bieteranfragen an die Submissionsstelle zu stellen.
Der AN hat sicherzustellen, dass ausreichend Personal zur Einhaltung der Bauzeiten auf der Baustelle eingesetzt werden kann. Alle vor- und nachbenannten Hinweise sind mit einzukalkulieren.

Lagerräume:
Es stehen keine Lager- und Aufenthaltsräume innerhalb des Gebäudes zur Verfügung. Sollten diese benötigt werden, sind sie in den Einheitspreisen mit einzukalkulieren.

Ausführungszeitraum
Bei Abnahme des Bauvorhabens durch die Baudienststelle vor Übergabe an den Betreiber sind die Revisionsunterlagen zu übergeben. Darüber hinaus sind die Unterlagen ebenfalls auf einer CD in den handelsüblichen Formaten (dwg, dxf, doc, txt, xls, pps oder pdf) zu liefern.

Die Kosten für die Erstellung der o.g. Dokumentation sind in die entsprechende Position "Dokumentation" einzurechnen. Die Unterlagen müssen spätestens 14 Tage nach Fertigstellung und Inbetriebnahme der Anlagen übergeben werden.

*Hinweis: Ausschreibungsergänzungen Nachhaltiges Bauen BNB*
Ausschreibungsergänzungen Nachhaltiges Bauen BNB:
1. Allgemeine Vorbemerkungen für nachhaltiges Bauen gemäß BNB
Das Bauvorhaben wird als nachhaltiges Gebäude geplant und ausgeführt. Für den Bauherren sind daher die Umweltverträglichkeit der Bauprodukte, die Qualität der Ausführung, der Verzicht auf Schadstoffe sowie die Minimierung von Umweltbelastungen durch die Baustelle besonders wichtig. Mit Fertigstellung des Gebäudes beabsichtigt der Bauherr eine Zertifizierung nach BNB durchführen zu lassen. Diese beinhaltet vor allem eine Überprüfung der eingesetzten Bauprodukte sowie umfangreiche Messungen zur Schadstoffbelastung. Die vom Bauherrn in der Planung definierten Vorgaben und Einschränkungen zu Baustoffen und Bauprodukten sind zwingend einzuhalten.

Der Bieter ist aufgefordert, möglichst umweltfreundliche und schadstoffarme Baustoffe und Bauprodukte einzusetzen. Die Bauprodukte und materialien sollen so gewählt werden, dass Dauerhaftigkeit, Instandhaltungsfreundlichkeit, Rückbaufähigkeit und Reinigungsfreundlichkeit gewährleistet werden.

2. Deklaration
Alle Produkte sind mindestens

- 21 Tage vor Bestellung

durch den Unternehmer zu benennen. Die Einreichung hat über die bereitgestellte Deklarationsliste (als Excel-Datei) zu erfolgen. Tagesaktuelle Produkteinreichungen sind zu vermeiden. Die Nachweise (Sicherheitsdatenblätter oder Herstellererklärungen) sind digital (PDF) vorzulegen. Produktdatenblätter und Technische Merkblätter sind digital vorzulegen. Die Datenblätter sind als separate einzelne Dateien einzureichen (zusammengesetzte Scans sind nicht gestattet).

3. Freigabe
Es dürfen nur freigegebene Bauprodukte eingesetzt werden. Die Freigabe erfolgt auf Grundlage der vorzulegenden Nachweise: technischen Datenblätter, Sicherheitsdatenblätter (soweit für das Produkt vorhanden) und Umweltdeklarationen (kurz: EPD, soweit für das Produkt vorhanden). Diese sind zur Vermeidung von Verzögerungen spätestens 21 Tage vor der Bestellung einzureichen.

Der Anbieter verpflichtet sich, alle Produkte mit Nachhaltigkeitsanforderungen entsprechend der Festlegung zur Deklaration vollständig und gesammelt zu deklarieren und mit den geforderten Unterlagen zu übergeben. Grundsätzlich sind alle Produkte mit Sicherheitsdatenblatt durch den Unternehmer zu benennen und vollständig einzureichen. Bei Unklarheiten über den Einsatz eines Produktes ist unbedingt vor dem Einbau Rücksprache mit der Bauleitung zu halten. Sollte der Anbieter nicht freigegebene Produkte verwenden, sind diese Produkte auf eigene Kosten vollständig zu entfernen und auszutauschen.

4. Produkte mit Sicherheitsdatenblättern
Produkte mit Sicherheitsdatenblättern sind grundsätzlich zu deklarieren. Dies gilt auch, wenn keine Anforderung an der Position genannt ist. Zusätzlich gelten mindestens folgende Vorgaben. Sind in den Positionen oder Titeln höhere Anforderungen genannt, gelten jene.

- PU-Systeme nicht schlechter als GIS-Code PU10 oder RU1.
- RE-Systeme nur GIS-Code RE05, RE 10 und RE20.
- Vor Ort eingesetzte Lacke und Farben auf nicht mineralischen Untergründen VOC <10%.
- Vor Ort eingesetzte dekorative Farben und Beschichtungen auf nicht mineralischen Untergründen nur mit Blauer Engel (DE-UZ 12a) oder gleichwertig.
- Farben und Beschichtungen auf mineralischen Untergründen mit ELF-Zertifikat.
- Bitumenprodukte haben GIS-Code BBP10.
- Kunstschaumdämmstoffe sind ohne (teil)halogenierte Treibmittel und ohne Chlorparaffine (SCCP, MCCP, LCCP) hergestellt.
- Kunststoffe ohne Stabilisatoren mit Blei, Cadmium und Zinn-Verbindungen.
- Holz-Öle nur GIS-Code Ö10.
- Montageschäume sind nur für Fugen in WDVS gemäß abZ zulässig.
- Montageschäume für die Fenster- und Türenmontage gemäß Leistungsverzeichnis.
- Für Betontrennmittel/Schalöl nur GIS-Code BTM 01 und BTM 05

5. Vorgaben zum Einsatz von Holz
Alle eingesetzten Hölzer, Holzprodukte oder Holzwerkstoffe müssen ein FSC- oder PEFC-Zertifikat sowie das dazugehörige CoC Zertifikat haben. Es ist die gesamte Lieferkette (CoC) gemäß Vorgaben PEFC/FSC sicherzustellen und nachzuweisen.

Alle Verarbeiter von Holz- und Holzprodukten haben eine Erklärung abzugeben, dass Sie nur Produkte mit gültigem Zertifikat bestellt und verarbeitet haben. Dies erfolgt auf Firmenpapier mit Nennung der Baustelle, Auflistung der Lieferscheine (Lieferscheinnummer) und Bestätigung, dass nur zertifiziertes Holz eingesetzt wurde.

6. Vorgaben zum Einsatz von Naturstein
Es darf nur Naturstein verwendet werden, der frei von Kinder- und Zwangsarbeit ist. Dies ist erfüllt bei Steinen aus der EU (CE-Kennzeichnung notwendig) und Steinen mit dem WIN=WIN Fair Stone Siegel.

7. Vorgaben zum Einsatz von Beton
Es sollte nach Möglichkeit Beton verwendet werden, der CSC (Concrete Sustainability Council) zertifiziert ist. Hier besteht eine Transparenz über den Herstellungsprozess, die Wertschöpfungskette und über die Auswirkungen auf das soziale und ökologische Umfeld.

8. Mengennachweise
Mit Fertigstellung der Arbeiten ist ein Mengen- und Massennachweis zu führen. Dieser dient zur abschließenden Feststellung der real im Gebäude verbauten Produktmengen. Der Mengen- und Massennachweis kann auf Grundlage der LV Mengen und Massen erfolgen, die um Mehr- oder Mindermengen ergänzt werden.

9. Vorgaben Baustelle
- Abfälle auf der Baustelle sind weitgehend zu vermeiden. Die dennoch anfallenden Abfälle sind sortenrein in mineralische Abfälle, Wertstoffe, gemischte Baustellenabfälle, Problemabfälle und asbesthaltige Abfälle zu sortieren.

- Eine lärmarme Baustelle ist grundsätzlich anzustreben. Dazu sind soweit technisch möglich lärmarme Baumaschinen und Geräte einzusetzen. In den Schutzzeiten werktags 20:00 bis 6:00 Uhr sowie am Wochenende ist Baustellenlärm prinzipiell auszuschließen.

- Maschinen und Geräte sind mit einer wirksamen Absaugung zu versehen, Stäube sind an der Entstehungsstelle möglichst vollständig zu erfassen und gefahrlos zu entsorgen. Die Ausbreitung des Staubs auf unbelastete Arbeitsbereiche ist, soweit technisch möglich, zu verhindern. Ablagerungen sind zu vermeiden. Zur Beseitigung von Staub sind Feucht- bzw. Nassverfahren oder saugende Verfahren einzusetzen. Die Einrichtungen zum Abscheiden, Erfassen von Stäuben haben dem Stand der Technik zu entsprechen und sind regelmäßig zu warten.

- Es ist sicherzustellen, dass der Boden nicht durch chemische Verunreinigungen kontaminiert wird. Es ist auszuschließen, dass kein mit folgenden H-Sätzen und dem Gefahrensymbol gekennzeichneter Stoff in Kontakt mit der Umwelt kommt:

| H300, H310, H330 | Akute Toxizität |
| --- | --- |
| H340 | Keimzell-Mutagenität Muta. 1A / 1B |
| H341 | Keimzell-Mutagenität Muta. 2 |
| H350 | Karzinogenität Carc. 1A / 1B |
| H351 | Karzinogenität Carc. 2 |
| H360 | Reproduktionstoxizität Rep. 1A /1B |
| H361 | Reproduktionstoxizität Rep. 1A /1B |
| H400 | akut gewässergefährdend |
| H400, H410, H411, H412, H413 | chronisch gewässergefährdend |
| H420 | Ozonschicht schädigend |
| H334 | Sensibilisierung der Atemwege |
| H317 | Sensibilisierung der Haut |
| PTB-Eigenschaft | persistent, bioakkumulierend und toxisch |
| vPvB-Eigenschaft | sehr persistent und sehr bioakkumulierend |

- Der Boden auf und um die Baustelle ist soweit technisch möglich vor unnötigen Verdichtungen zu schützen.

10. Anlage Schadstoffvorgaben
GRUNDSÄTZLICHE VORGABE:
maximaler Anteil 0,1 % besonders besorgniserregenden Stoffe nach CLP- / REACH Verordnung mit sensibilisierenden, humantoxischen oder umweltgefährdenden Eigenschaften oder besonders besorgniserregende Stoffe.

*Hinweis: Hinweise Lieferung und Montage*
Hinweis Lieferung und Montage:
Wenn nicht ausdrücklich anders vermerkt, verstehen sich alle Positionen einschließlich Lieferung und Montage. Die Lieferung und/oder Montage beinhaltet auch den Transport zum Verwendungsort. Alle erforderlichen Hilfsmittel, Geräte und Personen liegen in der Verantwortung des Auftragnehmers. Die Kosten hierfür sind in die Einheitspreise einzurechnen.

*Hinweis: Sicherheits-und Gesundheitschutz*
Sicherheits-und Gesundheitschutz:

Allgemeines:
Vom Auftraggeber wird erwartet, dass eine Gefährdungsanalyse und eine Erstunterweisung durchgeführt und dokumentiert wird und gegebenenfalls nach Verlangen dem Si- Ge Ko bzw. der örtl. Bauleitung vorgelegt wird.
Gemäß der BGV A 1 und den weiterführenden Unfallvorschriften ist es erforderlich, das die Unterlagen wie Betriebsanweisungen für Geräte, Maschinen, und Gefahrstoffe, Aufbau- und Verwendungsanleitungen für Gerüste, fahrbare Arbeitsgerüste, Beauftragung der Maschinenführer etc. auf der Baustelle vorhanden sein müssen.
Auf der Baustelle sind nur vorschriftsmäßige, geprüfte Geräte und Maschinen einzusetzen (z.B. elektrischen Betriebsmittel, Hubarbeitsbühnen usw.).
Die Beauftragung eines Sicherheits- Gesundheitsschutz Koordinator von seitens des Bauherrn (Si Ge Ko) entbindet den
Unternehmer nicht, nach der BGV A 1, die hier geforderte Koordinierungspflicht wahrzunehmen.

Baustellenverordnung:
Vom Bauherrn wird eine Baustellenordnung erlassen. Diese wird bei Auftragserteilung Vertragsbestandteil. Der Bauherr bestellt, nach der Baustellenverordnung, einen Sicherheits- und Gesundheitsschutz Koordinator. Seine Aufgaben ergeben sich aus der o. g. Verordnung. Des Weiteren wird ein Sicherheits- und
Gesundheitsschutz Plan erstellt, dieser ist verbindlich und ist den Mitarbeitern zur Kenntnis zu bringen. Seinen Weisungen zum Sicherheits- und Gesundheitsschutz sind Folge zu leisten.

Die Kosten hierfür sind in die Einheitspreise einzurechnen.

### Titel 01 Aufzugsanlagen

#### Bereich 01.01 Aufzug

**01.01.0010 Aufzug**
Ausführungsbeschreibung
Grundlage der Ausführungen sind die Ausführungs- zeichnungen des Auftraggebers. Maße und Ausstattungs- angaben sind genau einzuhalten.
Die nachfolgend beschrieben Ausstattungsdetails sind bei Bedarf zur Bemusterung vorzulegen.
Technische Daten
Art der Anlage: Lieferung und Montage eines maschinenraum- losen Personenaufzuges  mit  getriebelosem Antrieb im Schachtkopf, schwingungsisoliert auf den Führungsschienen montiert

Nenntragfähigkeit:  ca. 1.000 kg
Nenngeschwindigkeit:  ca. 1,0 m/s
Fahrtenzahl:  ca. 120 Fahrten pro Stunde
Förderhöhe:  3,375 m
Anzahl Halt:  2
Zugangsseiten:  einseitig
Anzahl Türen:  2 (Hauptzugangsseite)
Haupthalt:  Etage  1
Schachtmaße:
  Breite  :  max. 1.650 mm
  Tiefe  :  max. 2.450 mm
  Schachtkopf: max. 2.750 mm(OK FFB)
  Schachtgrube: max. 1.100 mm(bis OK FFB)

Kabinenmaße:
  Breite  :  1.100 mm
  Tiefe:  2.100 mm
  Lichte Höhe:  2.100 mm
  (bis zur Leuchtdecke)
Türmaße:
  Breite:  900 mm
  Höhe:  2100 mm

Schachtausführung: Stahlbeton

Die einzelnen zu liefernden und zu montierenden Anlagenteile  weisen folgende Merkmale auf:

Antrieb/Tragmittel
- Frequenzgeregelter Dreiphasen-Asynchronmotor mit hoher Regeldynamik.
- Elektronisch geregeltes Beschleunigen bis Nenngeschwingigkeit und Bremsen bis zum Stillstand
- Die Nenngeschwindigkeit ist bei allen Lastzuständen konstant.
Haltegenauigkeit + 3mm durch Direkteinfahrt.
- Frequenzumrichter mit Steuer- und Leistungsteil ohne Befestigung am Gebäude.
- Alle Lager mit selbsttätiger Dauerschmierung.
- Elektromechanische Zweikreis-Doppelbackenbremse als Haltebremse.
- Motor mit eingebautem Ventilator.
Die Antriebsmaschine steht auf einer schwingunsisolierten Stahlträger-Konsole.
- Bezogen auf die ausgeschriebene Tragfähigkeit von 1125 kg, beträgt die Nennantriebsleistung der Maschine maximal 7,8 kW.
Steuerung:
- Elektronische Mikroprozessor-Steuerung  Steuerung abwärts sammelnd.
- Etagen- und Kabinenrufe werden jederzeit angenommen, durch Aufleuchten der Druckknopfquittierung wird der abzuarbeitende Ruf angezeigt.
- Verwendung modernster elektronischer Bauelemente auf gedruckten Platinen in IC-Technik. Die Steuerung soll aus einzelnen Modulen aufgebaut und vorgetestet sein, um Frühausfälle zu vermeiden.
- Es muss die Möglichkeit zur Fernüberwachung mittels Telemonitoring bestehen.
- Sämtliche Anschlüsse sind steckbar bzw. geklemmt auf Klemmenleisten auszuführen.
- Hauptschalter und Motorschutzschalter sind mit thermischer und magnetischer Auslösung ausgestattet.
- Eine Hilfstromquelle (Batteriepuffer) sorgt im Bedarfsfall für die Kabinennotbeleuchtung sowie für das Alarmsignal. Die Hilfsstromquelle ist in der Steuereinheit in der obersten Haltestelle unterzubringen.
- Die Steuerung befindet sich in einem geschlossenen Gehäuse, welche in den oberen Schachttürrahmen integriert wird.
- Eine zu liefernde und zu montierende Überlasteinrichtung verhindert das Überladen der Kabine.
Nach einer vordefinierten Zeit wird bei nicht benutzter Kabine das Kabinenlicht reduziert. Bei Annahme eines Rufsignals wird das Kabinenlicht wieder eingeschaltet.
- Automatische Rückfahrt zum Haupthalt von allen Stockwerken.
- Statische Brandfallsteuerung. Nach anliegen des Brandfalles fährt der Aufzug in eine fest definierte Haltestelle und bleibt mit offenen Türen außer Betrieb

Kabine:
- 1  Kabinentableaus (Maße: 210 x 905 x 30 mm) an der Seitenwand jeweil in der
  Nähe der Kabinentüren mit folgenden Elementen und Eigenschaften:
- Das Kabinentableau aus Edelstahl  mit Mechanischen Tastern gemäß EN 81-70
- Die Tableaus enthalten außerdem je einenTüröffnungs-, Türschließ- und Alarmknopf sowie eine zweistellige 7-Segment Standort- und Fahrtrichtungsanzeige.
- Die Rufannahme wird visuell und akustisch quittiert.

Etagen:
Je Schachttür 1 Etagentableau mit je einem Befehlsgeber zum Einbau auf die Wand oder dem Türrahmen .
Deckplatten (160 x 65 mm) aus Edelstahl mit Rufquittung.
Die Taster details entsprechen der Beschreibung des Kabinentableaus.

Schachtausrüstung:
- Installation einer Schachtbeleuchtung in LED Technik mit  Wechselschaltung, schaltbar in der Steuerung und in der Schachtgrube, sowie einer Schutzkontaktsteckdose in der Schachtgrube.
- Führungsschienen für die Kabine und für das Gegengewicht mit Nut, Feder und Stoßlaschen.
- Die Schienenbefestigungen sind so auszubilden, daß Knickspannungen durch Gebäudesetzungen ausgeglichen werden.
- Schachtgrubenset zur Aufnahme der Führungsschienen und Aufsetzpuffer.
- Verkleidung der Gegengewichtsfahrbahn gemäß Vorschrift.
- Flache Tragmittel  Technologie, Außenhülle aus Gummi mit Rillenform.
- Optische Schachtinformationsgeber zur berührungslosen Erfassung des Kabinenstandortes.
- Überfahrendschalter im Schachtkopf sowie in der Schachtgrube. NOT-AUS-Schalter in der Schachtgrube und auf dem Kabinendach.
- Geschwindigkeitsbegrenzer zum Auslösen der Fangvorrichtung bei Überschreitung der Nenngeschwindigkeit mit Sicherheitskontakten und allen Befestigungsteilen.
- Elektrische Aufzugsinstallation mit allen erforderlichen Leitungen, Schaltern, Klemmen, Verteilern, Hängekabel.
- Die Verlegung der elektrischen Aufzugsinstallation im Schacht findet dirket an den Aufzugskomponeten statt.

Schachttüren:
- Zweiteilige nach links  öffnende, automatisch betätigte Teleskop-Schiebetüren.
- Die Türen besitzen die Brandschutzklassifizierung E120 entsprechend EN 81  58.
- Umlaufender Türrahmen und Türflügel aus Pulverbeschichteten Grauen Blech RAL 7040
- Die Türschwellen bestehen aus stranggepreßtem Aluminium und sind leicht zu reinigen.
- Die Sicherung des Türbereiches erfolgt mittels Lichtleiste.
Intelligentes Schachtentlüftungssystem HVS zur Reduzierung des Wärmeenergieverlustes aus dem Gebäude. Vorschriftsmäßige Belüftung und Sicherheit bei Rauchentwicklung im Schacht. Regelmäßiges Öffnen des Lüftungselements zur Belüftung des Schachtes. Rauchdetektion  über Punktrauchmelder gemäß EN 54-7. Steuerungseinheit für sichere Belüftung und Rauchdetektion. CE-geprüftes Lüftungselement und Auslösetaster nach EN 54-11, Inkl. Wetterschutz

Kabine:
Tragrahmen:
als Stahlprofilkonstruktion mit Gleitführungen und
automatischen Führungsschienenölern sowie
Schwingmetallisolation gegenüber der Einsatzkabine.

Decke:
Kabinendecke aus Stahl mit LED Beleuchtung

Wände:
Kabinenwände aus Kunstofflaminat. Es sind mind 8
Preisneutrale Muster vorzulegen .

Boden:
Um 2 mm abgesenkt um einen bauseitigen Linobelag
aufzunehmen.

Zugang:
Kabinentür als automatisch betätigte, 2-teilige Schiebetür (analog Schachttürausführung) mit Sicherheitskontakt und
Dämpfungselementen.
Zugangsseite und Türfelder Edelstahl gebürstet

Kabinenspiegel ca  900 x 850 mm aus 6 mm Sicherheitsglas an der  Kabinen Rückwand
Handlauf an der Seitenwand neben dem Tableau Behindertengerecht

Geräuschentwicklung
Folgende Geräuschwerte sind zwingend einzuhalten:

Der maximale Luftschall in der Kabine bei Nenngeschwindigkeit beträgt 50 +/- 3 dBA.
Der maximale Luftschall auf den Stockwerken (Türbetrieb) beträgt 60 dBA.
Der maximale Luftschall vor geschlossener Schachttür beträgt bei vorbeifahrender Kabine nicht mehr als 50 dBA.
Menge: 1,000 St

### Titel 02 Dokumentation

#### Bereich 02.01 Revisionsunterlagen

**02.01.0010 Erstellung der Revisionsunterlagen**
Erstellung der Revisionsunterlagen
für alle erbrachten Leistungen
bestehend aus:
1.Bestands- und Revisionszeichnungen der
  ausgeführten Leistungen mit allen Eintragungen wie Bezeichnung, Leistungsangaben, Dimensionen (3-fach als Pa-
  pierpause farbig angelegt und 3-fach auf CD
  im DWG-Format)
2.Fließ- u. Regelschaltbild  der ausgeführten Leistungen mit allen Eintragungen wie Bezeichnung, Leistungsangaben, Dimensionen (1-fach laminiert zur
  Aufhängung in der Unterstation, 3-fach als Pa-
  pierpause farbig angelegt und 3-fach auf CD
  im DXF-Format).
3.Funktionsbeschreibung mit Bedienungs-
  und Wartungsunterlage (3-fach in Papierform
  auf CD im PDF-Format).
4.Geräteverzeichnis mit Verschleiß- und
  Ersatzteil-Listen (3-fach in Papierform
  auf CD im PDF-Format).
5.Eine Übersicht,der in den Bauverträgen
  festgelegten Verjährungsfristen für
  die Gewährleistung (3-fach in Papierform
  auf CD im PDF-Format).
6.Sämtliche vorgeschriebene Abnahmebescheinigungen (3-fach in Papierform
  auf CD im PDF-Format).
7.Sämtliche Messprotokolle und Liste mit
  den Soll- und Istwerten (3-fach in Papierform
  auf CD im PDF-Format).
Menge: 1,000 St

### Titel 03 Allgemeine Leistungen

#### Bereich 03.01 Allgemeine Leistungen

*Hinweis: Stundenlohnarbeiten*
Stundenlohnarbeiten

Im Stundenlohn sind Arbeiten nur auf
besondere Anordnung des AG
auszuführen. Die Vergütung erfolgt nach
den entsprechenden Ziffern der zusätzlichen Vertragsbedingungen.

Es sind Verrechnungssätze anzubieten,
in denen unaufgegliedert Lohnkosten,
anteilig Gemeinkosten einschließlich
Wagnis und Gewinn sowie Lohnnebenkosten
(Fahrkosten, Wegegelder usw.) enthalten
sind.

Zuschläge für Mehr-, Nacht-, Sonntags-
und Feiertagsarbeit sind nicht mit
einzubeziehen.

**03.01.0010 Monteur**
Menge: 40,000 h

**03.01.0020 Helfer**
Menge: 40,000 h
